# Wichmann Brandsch...
Leistungsbeschreibung (GAEB DA XML 3.3, DA81)
Währung: EUR
Erstellt mit: GKPro-Server v10.1.112 T&T Datentechnik GmbH, GAEB-Konverter 10, 24.05.2023

## Wichmann Brandsch...
Datum: 15.06.2022

### Hauptabschnitt 1 Brandschutz

**1.1 Kabelabschottungen EasyFoam UFK "System Wichmann" ® mit Anbauelement, Dreiseitige Brandabschottung von Kabeldurchführungen mit zweiseitigem Anbauelement zum Einschäumen in Wänden**
Feuerbeständige Abschottungen von am Boden verlegten Kabeln durch Wände nach DIN 4102 S90, bestehend aus einem verzinkten Stahlblechgehäuse, 3-seitig ausgekleidet mit im Brandfall aufschäumendem Brandschutzmittel. Die Brandabschottung muss funktionell von der Kaltrauchabdichtung getrennt sein und unabhängig von der Abdichtung funktionieren. Die Funktionsfähigkeit darf bei Nachrüstungsarbeiten nicht unterbrochen sein. Die Kabelabschottung ist als fertiges Bauelement zu liefern. Sie wird über die verlegten Kabel gelegt, auf dem Boden befestigt, z.B. verschraubt und in einer umlaufend max. 20 mm größeren Öffnung vollständig mit EasyFoam Brandschutzmontageschaum eingeschäumt. Die Montage erfolgt gemäß der beiliegenden Montageanleitung. Kaltrauchabdichtung mit stirnseitigen Abdeckkappen oder EasyFoam Schaumstopfen. Beide werden grob zugeschnitten und in die Restöffnungen eingesetzt. Verbleibende Öffnungen sind mit einem dauerelastischen Dichtstoff (z.B. Silikon, Acryl, ...) oder EasyFoam Brandschutzmontageschaum kaltrauchdicht zu verschließen. Zugelassen vom DIBt Berlin unter der Nummer Z-19.15-202. FTZ Spezifikation 736 53 FS 1/07.88. Die Abschottung wird inkl. Montageanleitung, Schaumstopfen und Güteschild geliefert. Einbau nach ABG Z-19.53-2517.
Für den Einbau ist keine Verarbeiter-Zertifizierung notwendig.
Folgende Anforderungen sind an die Kabelabschottungen zu stellen:
- Feuerwiderstandsklasse S90 nach DIN 4102.
- Die einfache und absolut staubfreie Nachrüstung und Instandhaltung müssen auch ohne zulassungsgebundene Spezialbaustoffe oder spezielle Verarbeiter-Zulassungen oder Schulungen jederzeit möglich sein.
- Im Hinblick auf wirtschaftliche und brandschutztechnische Nachhaltigkeit darf das angebotene Schottsystem kein Kombischott sein.
- 0-Abstand zur Wand; kein Vermörteln zwischen Wand und Schott.
- Das Schott muss, ohne es zu öffnen, über die Kabel installiert werden können.
- Zugelassen für Kabel aller Art ohne Begrenzung des Kabeldurchmessers sowie für Kabelbündel.
- Zugelassen für Hohlleiter bis 68 mm x 41 mm und Koaxialhohlleiter bis 60 mm.
- Zugelassen für Bündelrohrsysteme bis 50 mm Durchmesser und Bündeladerleitungen bis 24 mm Durchmesser.
- Zugelassen für alle Leerrohre nach DIN EN 61386 mit und ohne Kabelbelegung bis zu einem Durchmesser von 63 mm sowie Leerrohrbündel; die Kabeldurchmesser dürfen auch in Leerrohren nicht begrenzt sein.
- Der Innenraum der Abschottung ist zu 100 % mit Kabeln und /oder Leerrohren belegbar; die Abschottung darf nicht überbelegbar sein.
- Bei vollständiger Belegung darf der Kabeldurchmesser nicht eingeschränkt sein.
- Keine Abstandsvorschriften zwischen Kabeln, Leerrohren, Leerrohrbündeln, Hohlleitern oder Bündelrohren.
- Einbau, Abdichtung und Instandhaltung müssen auch von nur einer Schottseite möglich und zugelassen sein.
- Die verwendeten Materialien müssen geruchsneutral sein.
- Alle verwendeten Materialien müssen recyclebar sein.
- Im Brandfall dürfen durch die Abschottung keine zusätzlichen toxischen Gase entstehen.
Gleichwertige Systeme sind zugelassen; die Gleichwertigkeit muss in allen angegebenen Punkten gewährleistet sein und darf sich nicht nur auf die Feuerwiderstandsdauer beziehen; Manschetten, Mineralfaser-, Mörtel- oder Schaum- bzw. Schaumsteinschotts werden nicht als gleichwertig anerkannt.
Leitfabrikat EasyFoam UFK Kabelboxen "System Wichmann" ®
Hersteller:
Wichmann Brandschutzsysteme GmbH & Co. KG
Siemensstraße 7
57439 Attendorn
Tel: +49 2722 6382-0, Fax: +49 2722 6382-299
www.wichmann.biz
Menge: 1,000 st

**1.1.1 EasyFoam UFK Kabelbox dreiseitig für den Einbau auf dem Boden**
Artikelnummer EasyFoam UFK Kabelbox ________
Außenbreite EasyFoam UFK Kabelbox: ______ mm
Außenhöhe EasyFoam UFK Kabelbox: ______ mm

liefern und montieren
Menge: 1,000 st

**1.1.2 Zweiseitiges Anbauelement für dreiseitige EasyFoam UFK Kabelbox, für den Einbau auf dem Boden**
Artikelnummer EasyFoam UFK-AB Kabelbox ________
Außenbreite EasyFoam UFK-AB Kabelbox: ______ mm
Außenhöhe EasyFoam UFK-AB Kabelbox: ______ mm

liefern und montieren
Menge: 1,000 st
