# Wichmann Brandsch...
Leistungsbeschreibung (GAEB DA XML 3.3, DA81)
Währung: EUR
Erstellt mit: GKPro-Server v10.1.112 T&T Datentechnik GmbH, GAEB-Konverter 10, 24.05.2023

## Wichmann Brandsch...
Datum: 15.06.2022

### Hauptabschnitt 1 Brandschutz

**1.1 Schall- und Rauchschutzvorsatz (SRV) "System Wichmann" ® für rechteckige Kabelabschottungen "System Wichmann" ®**
Schall- und Rauchschutzvorsatz, bestehend aus einem aufklappbaren Blechgehäuse gefüllt mit Waffelschaumstofflagen, passend zu rechteckigen Kabelboxen WD90, SoniFoam, EFD90 und W120. Der SRV wird entsprechend der Außenmaße der dazugehörigen Kabelbox gefertigt und mindestens auf einer Seite um die Box herum an die Wand geschraubt. Er verlängert die Kabelbox um 140 mm. Die durch die Kabelbox abgeschotteten Kabel werden zwischen die Waffelschaumstofflagen gelegt und von dem Schaumstoff fest umschlossen. Die Tiefe des SRV beträgt immer 150 mm. Der freie Innenraum der Kabelbox wird mit EasyFoam-Stopfen verfüllt. Die Montage erfolgt gemäß der beiliegenden Montageanleitung.
Für den Einbau ist keine Verarbeiter-Zertifizierung notwendig.
Schalldämmwerte
- ohne Belegung Dn,e,w 59*
- 50 % Belegung Dn,e,w 60*
- 100 % Belegung Dn,e,w 59*
*der resultierende Schallschutz ist abhängig von den Einbaubedingungen
Folgende Anforderungen sind an den SRV zu stellen:
- Feuerwiderstandsklasse S90 nach DIN 4102 beim Einbau zusammen mit der Kabelbox WD90, SoniFoam oder EFD90.
- Feuerwiderstandsklasse S120 nach DIN 4102 beim Einbau zusammen mit der Kabelbox W120.
- Die einfache und absolut staubfreie Nachrüstung und Instandhaltung müssen auch ohne zulassungsgebundene Spezialbaustoffe oder spezielle Verarbeiter-Zulassungen oder Schulungen jederzeit möglich sein.
- Zugelassen für Kabel aller Art ohne Begrenzung des Kabeldurchmessers.
Leitfabrikat Schall- und Rauchschutzvorsatz (SRV) für rechteckige Kabelabschottungen " System Wichmann " ®
Hersteller:
Wichmann Brandschutzsysteme GmbH & Co. KG
Siemensstraße 7
57439 Attendorn
Tel: +49 2722 6382-0, Fax: +49 2722 6382-299
www.wichmann.biz
Menge: 1,000 st

**1.1.1 Schall- und Rauchschutzvorsatz (SRV)**
Artikelnummer SRV ________
Außenbreite dazugehörige Kabelbox: ______ mm
Außenhöhe dazugehörige Kabelbox: ______ mm

liefern und montieren
Menge: 1,000 st
